# Spielplatzprüfung Dresden
Angebotsaufforderung (GAEB 90, DA83)
Währung: EUR

## Zusätzlicher Text
Besondere, Fachspezifische Vorbemerkungen

Zur Erfüllung der Verkehrssicherungspflichten des Grundstückseigentümers
wird hiermit die Durchführung der jährlichen Hauptinspektion
ausgeschrieben. Grundlage der anzubietenden Leistungen sind die
anerkannten Regeln der Technik unter Beachtung der zum Zeitpunkt der
Auftragserteilung geltenden Vorschriften, insbesondere:
DIN EN 1176 Teil 1-11
DIN EN 1177
DIN 7926 Teil 1-5
DIN 18024 Teil 1
DIN 18034
DIN 33942
DIN 33943
DIN SPEC 79161

Die Hauptinspektion der Spielplätze beinhaltet grundsätzlich die Prüfung
und Feststellung des allgemeinen betriebssicheren Zustandes von Anlagen,
Fundamenten und Oberflächen.
Dabei ist die Verkehrssicherheit des gesamten Spielplatzes zu prüfen und
schließt z.B. Einfriedungen, Papierkörbe, Bänke, Bepflanzungen usw. mit
ein.
Die Prüfung dient der Bewertung sämtlicher Anlagen und Spielgeräte,
deckt offensichtliche sowie insbesondere verdeckte Gefahrenquellen auf
und dokumentiert diese für den Betreiber. Werden Mängel festgestellt,
die eine Sperrung des Spielplatzgerätes erfordern, erfolgt durch den
Auftragnehmer eine Dringlichkeitsmeldung.
Die Jahreshauptinspektion wird im Abstand von nicht mehr als 12 Monaten
fällig und besteht aus folgenden Leistungen:

Funktionsprüfung
Überprüfung der Funktions- und Konstruktionsteile. Feststellen von
fehlenden Teilen (Z. B. Schaukelsitz).

2.  Stabilitäts- und Materialprüfung
Überprüfung von Holzteilen auf Verschleiß, Vandalismus Schäden oder
witterungsbedingter Zersetzung.
Überprüfung von Stahlkonstruktionen bzw. Konstruktionsteilen auf
Korrosion, Beschädigung und Fehlen von Bauteilen sowie visuelle
Kontrolle von Schweißnähten.
Überprüfung von Kunststoffbauteilen und Bauteilen aus anderen
Materialien auf Belastbarkeit, Beschädigung oder Verlust.
Überprüfung von Verbindungsbauteilen wie Schrauben, Muttern, Winkeln,
Nieten etc. auf erforderliche Prüfung durch Ausgraben oder Freilegen
bestimmter Teile.

3.  Prüfung auf Fangstellen (DIN EN 1176-1, Anhang D Prüfverfahren für
Fangstellen u. F Kinder unter 3 Jahren)
Überprüfung der Spielgeräte auf Fangstellen für Körper, Kopf, Hals,
Finger, Fuß und Kleidung unter Anwendung normgerechter Prüfkörper.

4.  Sicherheitsbereiche (Fallraum DIN 1176-1 und Aufprallfläche DIN EN
1177)
Überprüfung der Sicherheitsabstände zwischen den Spielgeräten und zu
anderen Hindernissen. Überprüfung der Bodenarten nach DIN EN 1177,
Spielplatzböden (Tabelle D.1), ausschließliche HIC-Prüfung für
synthetischen Fallschutz.

5.  Bestandsaufnahme
Erfasst und katalogisiert werden alle Spielgeräte nach Gerätekategorie,
Hersteller, Artikelbezeichnung und Baujahr, soweit diese Daten
feststellbar sind. Die Bestandsaufnahme wird wahlweise in schriftlicher
Form oder auf digitalem Datenträger erstellt.

6.  Kontrolle Spielsandaustausch
Überprüfung der Qualität des Spielsandes. Der jährliche Austausch des
Spielsandes durch die Pflegefirmen (bis April des jeweiligen Jahres) ist
zu kontrollieren.

7.  Dokumentation
Beinhaltet die Bestandaufnahme der Spielgeräte, Protokoll über
Prüfergebnisse ggf. mit Mängelnachweisen, Maßnahmen, Dringlichkeiten,
Empfehlungen und Prognosen über die Lebensdauer. Die Dokumentation wird
wahlweise in schriftlicher Form oder auf digitalem Weg übermittelt.

Bei der Ausführung der Prüfungsleistungen sind die besonderen
sicherheitstechnischen Anforderungen u. Prüfverfahren für Spielgeräte
nach der  DIN EN 1176-2 bis DIN EN 1176-6 sowie die DIN 18034
"Spielplätze und Freiräume zum Spielen" -  zu beachten.
Außerdem sind  bei der Prüfung die jeweiligen Ortssatzungen der
Gemeinden zu berücksichtigen.

Vor Ausführung der beauftragten Leistungen ist der Sachkunde-Nachweis
vorzulegen. Zugelassen werden nur Personen, die zum "Qualifizierten
Spielplatzprüfer nach DIN SPEC 79161" ausgebildet sind.

Die Preise verstehen sich als Festpreise Netto zuzüglich der zum
Erbringungszeitpunkt gültigen MwSt.

Ausführung:
Ausführungsort der beauftragten Leistungen ist jeweils der genannte
Spielplatz. Jeder Spielplatz ist mit einer Spielplatz-Nr. und einer
Anfahrtsadresse versehen. Der Spielplatz befindet sich in unmittelbarer
Nähe dazu.

Die Verteilung der Spielplätze ist der Anlage 1 zu entnehmen.
Bei Spielplatzerweiterungen, Umgestaltungen, neuen Spielplätzen,
Verkäufen, Eigentümerwechseln sowie bei einem Rückbau von Spielplätzen
wird der AN entsprechend informiert.

Die Leistungserbringung erfolgt im Zeitraum von Mai (nach Austausch des
Spielsandes) bis November.

Die zur Wahrnehmung der Prüfung erforderlichen Geräte und technischen
Hilfsmitte werden vom AN gestellt
Etwaiges Hilfspersonal z.B. für die Freilegung von Fundamenten usw. wird
vom AN gestellt.
Die Spielplätze (Gesamtanlage) werden umfassend inspiziert und die
einzelnen Spielgeräte eingehend gemäß der Vorbemerkungen geprüft.

Der AG erhält über jede vorgenommene Prüfung (Spielplatzanlage einschl.
Geräte) innerhalb einer Frist von 14 Tagen einen schriftlichen
Prüfbericht mit Mängelbeschreibung, Sanierungsempfehlung, Dringlichkeit,
Verbesserungsvorschlägen und Prognose über die Lebensdauer. Der
Prüfbericht soll alle erforderlichen Maßnahmen zum sicheren Betrieb der
Spielplatzanlage und Geräte beschreiben.

## Spielplatzkontrolle Dresden
Datum: 22.07.24

### Bereich 1 Leistungsbeschreibung der jährlichen Spielplatzprüfung (Hauptinspektion)

#### Abschnitt 1.1 Spielplatzprüfungen

**1.1.10 Grundprüfung Spielplatz**
Prüfung einer Spielplatzanlage entsprechend der
Vorbemerkungen und Anfertigung des Prüfberichtes mit
Bildern.
In dieser Position wird die pauschale Grundgebühr für 1
Spielplatz als Gesamt-Anlage vergütet. In dem EP sind
alle notwendigen Kosten für An- und Abfahrt, Geräte-
und Materialgestellung, Berichterstellung,
Bürotätigkeit usw. enthalten.
Die Einheitspreise für die Prüfung der Spielgeräte und
Mobiliar werden in den nachfolgenden Positionen als
Zulage ausgewiesen.
Menge: 1,000 St.

**1.1.20 Prüfung eines Sandkastens**
*** Bedarfsposition mit GB
Menge: 1,000 St.

**1.1.30 Prüfung einer Hütte**
*** Bedarfsposition mit GB
Menge: 1,000 St.

**1.1.40 Prüfung eines Klettergerüstes**
*** Bedarfsposition mit GB
Menge: 1,000 St.

**1.1.50 Prüfung einer Rutsche**
*** Bedarfsposition mit GB
Menge: 1,000 St.

**1.1.60 Prüfung einer Schaukel**
*** Bedarfsposition mit GB
Menge: 1,000 St.

**1.1.70 Prüfung einer Tischtennis-Platte**
*** Bedarfsposition mit GB
Menge: 1,000 St.

**1.1.80 Prüfung einer Wippe (Wipptier)**
*** Bedarfsposition mit GB
Menge: 1,000 St.

**1.1.90 Prüfung eines Turms**
*** Bedarfsposition mit GB
Menge: 1,000 St.

**1.1.100 Prüfung einer Turnstange / Reck**
*** Bedarfsposition mit GB
Menge: 1,000 St.

**1.1.110 Prüfung einer Bank**
*** Bedarfsposition mit GB
Menge: 1,000 St.

**1.1.120 Prüfung eines Papierkorbes**
*** Bedarfsposition mit GB
Menge: 1,000 St.

**1.1.130 Schachspielfeld**
*** Bedarfsposition mit GB
Menge: 1,000 St.

**1.1.140 Sitzecke**
*** Bedarfsposition mit GB
Menge: 1,000 St

**1.1.150 Hochbeet**
*** Bedarfsposition mit GB
Menge: 1,000 St

**1.1.160 Fahrradhaus**
*** Bedarfsposition mit GB
Menge: 1,000 St

**1.1.170 Drehscheibe**
*** Bedarfsposition mit GB
Menge: 1,000 St

**1.1.180 Balancierbalken**
*** Bedarfsposition mit GB
Menge: 1,000 St

**1.1.190 Boltzplatz**
*** Bedarfsposition mit GB
Menge: 1,000 St

**1.1.200 Springkreis**
*** Bedarfsposition mit GB
Menge: 1,000 St.

**1.1.210 Anfahrtpauschale bei gesonderten Prüfungen (Nur auf besondere Anweisung des AG)**
*** Bedarfsposition ohne GB
Menge: 1,000 psch

**1.1.220 Vergebliche Anfahrt (Leerfahrt)**
*** Bedarfsposition ohne GB
Menge: 1,000 psch

**1.1.230 Stundenlohn für außerordentliche Leistungen auf Anweisung des AG**
*** Bedarfsposition ohne GB
Menge: 1,000 Std.
